# Psch Erhaltung FB BAB - NI
Angebotsaufforderung (GAEB DA XML 3.2, DA83)
Projekt: A-P0539-10
Währung: EUR
Vergabeart: Öffentliche Ausschreibung
Ausführungsbeginn: 01.06.2026
Ausführungsende: 31.05.2028
Auftraggeber: Bundesrepublik Deutschland vertreten durch, die Autobahn GmbH des Bundes, Heidenkampsweg 96-98, 20097 Hamburg
Erstellt mit: GXML Toolbox V3.3 R20230829, iTWO_64 V25.0.650, 30.04.2026

## 1 RV Markierung AM Hittfeld 2026 - 2028
Datum: 29.04.2026
WaGr: 99_99_01

### Abschnitt 01 Rahmenvertrag Fahrbahnmarkierungen

#### Unterabschnitt 01.01 Baustelleneinrichtung, baubegl. Leistungen

**01.01.0010 Baustelle einrichten**
Geräte, Werkzeuge und sonstige Betriebsmittel, die zur vertragsgemäßen Ausführung der Bauleistungen erforderlich sind, auf die Baustelle bringen, bereitstellen und soweit der Geräteeinsatz nicht gesondert vergütet wird - betriebsfertig aufstellen einschl. der dafür notwendigen Arbeiten. Strom- und Wasseranschluss sowie ggf. Entsorgungseinrichtungen und dgl. für die Baustelle, soweit erforderlich, herstellen. Bei Bedarf Lagerplätze im Baustellenbereich anlegen. Flächen beschaffen, sofern die vom AG zur Verfügung gestellten nicht ausreichen. Kosten für Vorhalten, Unterhalten und Betreiben der Geräte, Einrichtungen einschl. Mieten, Pacht, Gebühren und dgl. werden nicht mit dieser Position, sondern mit den Einheitspreisen der betreffenden Teilleistungen vergütet. Soweit nicht für bestimmte Leistungen für das Einrichten der Baustelle gesonderte Positionen im Leistungsverzeichnis enthalten sind, gilt diese Position für alle Leistungen sämtlicher Abschnitte des Leistungsverzeichnisses.
Zufahrt zur Baustelle vorhanden.
Menge: 130,000 St

**01.01.0020 Baustelle räumen**
Baustelle von allen Geräten, Einrichtungen und dgl. räumen. Benutzte Flächen und Wege entsprechend dem ursprünglichen Zustand herrichten. Soweit nicht für bestimmte Leistungen für das Räumen der Baustelle gesonderte Positionen im Leistungsverzeichnis enthalten sind, gilt diese Position für alle Leistungen sämtlicher Abschnitte des Leistungsverzeichnisses.
Menge: 130,000 St

**01.01.0030 Zulage für Nachtarbeit (Arbeiten zwischen 20 und 5 Uhr)**
Zulage für Nachtarbeit (Arbeiten zwischen 20 und 5 Uhr).
Hinweis zur Beleuchtung des Arbeitsbereiches:
Auf Anordnung der Bauaufsicht sind bei besonderen Umständen (hohes Verkehrsaufkommen, fehlende Umleitungsstrecken u.Ä.) Arbeiten nachts auszuführen.
Im Bedarfsfall ist der Arbeitsbereich zu beleuchten.

Blendfreie Beleuchtung aufstellen, über die Dauer der Arbeiten bei Dunkelheit und bei Bedarf nach Wahl des AN einsetzen, betreiben und vorhalten, umsetzen und am Ende der Bauzeit abbauen und entfernen.
Einschl. notwendiger Aufstellvorrichtungen, Stromversorgung und sonstiger erforderlicher Einrichtungen.
Die installierten Beleuchtungskörper dürfen den öffentlichen Verkehr der Fahrbahnen nicht blenden.
Vgl. Baubeschreibung, Ziffer 3.2.
Allgemeinbeleuchtung auf der Baustelle = mind. 20 Lux.
Arbeitsplatzbeleuchtung = mind. 200 Lux.
Punktuelle Beleuchtungsstärke = 500 Lux.
Den Nachweis der ausreichenden Beleuchtung der Baustelle und der Arbeitsbereiche erstellt der AN anhand eines Lageplans (Standorte der Leuchten), der Beleuchtungsstärken und der Lichtstärkenverteilung an den Arbeitsplätzen.
Der Nachweis ist dem AG zu übergeben.
Vergütung der vorgenannten Leistungen für die Dauer der Bauzeit.
Beleuchtungsfläche bis 1000 m2.
Menge: 30,000 St

**01.01.0040 Zulage für Sonn- und Feiertagsarbeit**
Zulage für Sonn- und Feiertagsarbeit zur Herstellung der endgültigen Fahrbahnmarkierung gemäß den Randbedingungen der Baubeschreibung.
Eingerechnet sind alle Zuschläge, zusätzlichen Aufwendungen, zusätzlicher Personalaufwand usw. zur vollständigen Ausführung der Arbeiten, wie z.B. Fräsarbeiten, Asphaltierungsarbeiten, Markierungsarbeiten, Verkehrssicherungsarbeiten usw..
Menge: 90,000 St

#### Unterabschnitt 01.02 Fahrbahnmarkierungen

**01.02.0010 Markierungszeichen entfernen Plastikmasse*auf Betondecke Erneuer.d.Mark.*feinstfräsen bit. Sanierungsm.*Abf.d. Verw.zuf.**
StL-Nr. 21131015322111
Markierungszeichen entfernen. Abgerechnet wird die entfernte markierte Fläche. Bei Pfeil, Buchstabe, Ziffer,
Verkehrsschild und Piktogramm ergibt sich die Fläche
aus dem kleinsten umschließenden Rechteck.
Markierungsstoffart = Plastikmasse.
Auf Betondecke.
Entfernen für Erneuerung der Markierung.
Durch Feinstfräsen.
Ausgefräste Fläche mit bitumenhaltiger Masse verfüllen
und mit an die umgebende Fläche angepasstem Material
absplitten, eindrücken und nicht gebundenes Material
aufnehmen.
Abfall aufnehmen und nach Wahl des AN verwerten.
Menge: 750,000 m2
Leistungsbereichkatalog: 131

**01.02.0020 Markierungszeichen entfernen Plastikmasse*a.Asphaltdecksch. Erneuer.d.Mark.*feinstfräsen bit. Sanierungsm.*Abf.d. Verw.zuf.**
StL-Nr. 21131015312111
Markierungszeichen entfernen. Abgerechnet wird die entfernte markierte Fläche. Bei Pfeil, Buchstabe, Ziffer,
Verkehrsschild und Piktogramm ergibt sich die Fläche
aus dem kleinsten umschließenden Rechteck.
Markierungsstoffart = Plastikmasse.
Auf Asphaltdeckschicht.
Entfernen für Erneuerung der Markierung.
Durch Feinstfräsen.
Ausgefräste Fläche mit bitumenhaltiger Masse verfüllen
und mit an die umgebende Fläche angepasstem Material
absplitten, eindrücken und nicht gebundenes Material
aufnehmen.
Abfall aufnehmen und nach Wahl des AN verwerten.
Menge: 300,000 m2
Leistungsbereichkatalog: 131

**01.02.0030 Markierungszeichen entfernen sonst.Markierung*a.Asphaltdecksch. Erneuer.d.Mark.*feinstfräsen bit. Sanierungsm.*Abf.d. Verw.zuf.**
StL-Nr. 21131015212111
Markierungszeichen entfernen. Abgerechnet wird die entfernte markierte Fläche. Bei Pfeil, Buchstabe, Ziffer,
Verkehrsschild und Piktogramm ergibt sich die Fläche
aus dem kleinsten umschließenden Rechteck.
Markierungsstoffart = sonstiger spritzbarer Markierungsstoff.
Auf Asphaltdeckschicht.
Entfernen für Erneuerung der Markierung.
Durch Feinstfräsen.
Ausgefräste Fläche mit bitumenhaltiger Masse verfüllen
und mit an die umgebende Fläche angepasstem Material
absplitten, eindrücken und nicht gebundenes Material
aufnehmen.
Abfall aufnehmen und nach Wahl des AN verwerten.
Menge: 250,000 m2
Leistungsbereichkatalog: 131

**01.02.0040 Markierungszeichen entfernen sonst.Markierung*auf Betondecke Erneuer.d.Mark.*feinstfräsen bit. Sanierungsm.*Abf.d. Verw.zuf.**
StL-Nr. 21131015222111
Markierungszeichen entfernen. Abgerechnet wird die entfernte markierte Fläche. Bei Pfeil, Buchstabe, Ziffer,
Verkehrsschild und Piktogramm ergibt sich die Fläche
aus dem kleinsten umschließenden Rechteck.
Markierungsstoffart = sonstiger spritzbarer Markierungsstoff.
Auf Betondecke.
Entfernen für Erneuerung der Markierung.
Durch Feinstfräsen.
Ausgefräste Fläche mit bitumenhaltiger Masse verfüllen
und mit an die umgebende Fläche angepasstem Material
absplitten, eindrücken und nicht gebundenes Material
aufnehmen.
Abfall aufnehmen und nach Wahl des AN verwerten.
Menge: 250,000 m2
Leistungsbereichkatalog: 131

**01.02.0041 Markierungszeichen entfernen sonst.Markierung*auf Betondecke Erneuer.d.Mark.*Wasserhochdruck Abf.d. Verw.zuf.**
StL-Nr. 21131015222201
Markierungszeichen entfernen. Abgerechnet wird die entfernte markierte Fläche. Bei Pfeil, Buchstabe, Ziffer,
Verkehrsschild und Piktogramm ergibt sich die Fläche
aus dem kleinsten umschließenden Rechteck.
Markierungsstoffart = sonstiger spritzbarer Markierungsstoff.
Auf Betondecke.
Entfernen für Erneuerung der Markierung.
Durch Wasserhochdruckverfahren.
Abfall aufnehmen und nach Wahl des AN verwerten.
Menge: 750,000 m2
Leistungsbereichkatalog: 131

**01.02.0050 Markierungsfläche trocknen**
StL-Nr. 21131105
Fläche für Markierung schonend trocknen. Abgerechnet
wird die zu markierende Fläche. Bei Pfeil, Buchstabe,
Ziffer, Verkehrsschild und Piktogramm ergibt sich die
Fläche aus dem kleinsten umschließenden Rechteck.
Menge: 50000,000 m2
Leistungsbereichkatalog: 131

**01.02.0060 Längsmarkierung Typ II herstellen durchg.Fb.begr.*Breite 0,15 m mit Vormarkierung*Heißplastikmasse grobe Nachstreum.*P 7**
StL-Nr. 2113150512171029
Längsmarkierung Typ II einschl. evtl.
Sperrflächenumrandung als endgültige Markierung herstellen. Abgerechnet wird der markierte Strich, bei
Doppelstrichen zwei Striche.
Durchgehend als Fahrbahnbegrenzung.
Strichbreite = 0,15 m.
Strich mit Vormarkierung.
Markierungssystem aus thermoplastischem Stoff, nicht
spritzbar (Heißplastikmasse).
Als System mit groben Nachstreumitteln.
Verkehrsklasse = P 7.
Markierung auf 'Asphaltdeckschicht'
Menge: 95000,000 m
Leistungsbereichkatalog: 131

**01.02.0070 Längsmarkierung Typ II herstellen Leitlinie 1 zu 2*Breite 0,15 m mit Vormarkierung*Heißplastikmasse grobe Nachstreum.*P 7**
StL-Nr. 2113150532171029
Längsmarkierung Typ II einschl. evtl.
Sperrflächenumrandung als endgültige Markierung herstellen. Abgerechnet wird der markierte Strich, bei
Doppelstrichen zwei Striche.
Unterbrochen; Verhältnis Strich/Lücke 1 zu 2 als Leitlinie.
Strichbreite = 0,15 m.
Strich mit Vormarkierung.
Markierungssystem aus thermoplastischem Stoff, nicht
spritzbar (Heißplastikmasse).
Als System mit groben Nachstreumitteln.
Verkehrsklasse = P 7.
Markierung auf 'Asphaltdeckschicht'
Menge: 45000,000 m
Leistungsbereichkatalog: 131

**01.02.0080 Längsmarkierung Typ II herstellen Blockmark. 1 zu 1*Breite 0,15 m mit Vormarkierung*Heißplastikmasse grobe Nachstreum.*P 7**
StL-Nr. 2113150542171029
Längsmarkierung Typ II einschl. evtl.
Sperrflächenumrandung als endgültige Markierung herstellen. Abgerechnet wird der markierte Strich, bei
Doppelstrichen zwei Striche.
Unterbrochen; Verhältnis Strich/Lücke 1 zu 1 als Fahrbahnbegrenzung (Blockmarkierung).
Strichbreite = 0,15 m.
Strich mit Vormarkierung.
Markierungssystem aus thermoplastischem Stoff, nicht
spritzbar (Heißplastikmasse).
Als System mit groben Nachstreumitteln.
Verkehrsklasse = P 7.
Markierung auf 'Asphaltdeckschicht'
Menge: 15000,000 m
Leistungsbereichkatalog: 131

**01.02.0090 Längsmarkierung Typ II herstellen durchg.Fb.begr.*Breite 0,30 m mit Vormarkierung*Heißplastikmasse grobe Nachstreum.*P 7**
StL-Nr. 2113150514171029
Längsmarkierung Typ II einschl. evtl.
Sperrflächenumrandung als endgültige Markierung herstellen. Abgerechnet wird der markierte Strich, bei
Doppelstrichen zwei Striche.
Durchgehend als Fahrbahnbegrenzung.
Strichbreite = 0,30 m.
Strich mit Vormarkierung.
Markierungssystem aus thermoplastischem Stoff, nicht
spritzbar (Heißplastikmasse).
Als System mit groben Nachstreumitteln.
Verkehrsklasse = P 7.
Markierung auf 'Asphaltdeckschicht'
Menge: 95000,000 m
Leistungsbereichkatalog: 131

*Hinweis: ------------------ Hinweis ---------------------*
Hinweis zu OZ 01.05.0100.
Die Position "Längsmarkierung Typ II herstellen, b = 30 cm, unterbrochen, Strich/Lücke 1:1" beinhaltet unterschiedliche Strichlängen (6 m, 3 m und 1,50 m).

**01.02.0100 Längsmarkierung Typ II herstellen Blockmark. 1 zu 1*Breite 0,30 m mit Vormarkierung*Heißplastikmasse grobe Nachstreum.*P 7**
StL-Nr. 2113150544171029
Längsmarkierung Typ II einschl. evtl.
Sperrflächenumrandung als endgültige Markierung herstellen. Abgerechnet wird der markierte Strich, bei
Doppelstrichen zwei Striche.
Unterbrochen; Verhältnis Strich/Lücke 1 zu 1 als Fahrbahnbegrenzung (Blockmarkierung).
Strichbreite = 0,30 m.
Strich mit Vormarkierung.
Markierungssystem aus thermoplastischem Stoff, nicht
spritzbar (Heißplastikmasse).
Als System mit groben Nachstreumitteln.
Verkehrsklasse = P 7.
Markierung auf 'Asphaltdeckschicht'
Menge: 700,000 m
Leistungsbereichkatalog: 131

**01.02.0110 Sperrflächenmarkierung Typ II herst Breite 0,50 m*mit Vormarkierung Heißplastikmasse*grobe Nachstreum. P 7**
StL-Nr. 2113151531710299
Sperrfläche als Schrägstrichgatter Typ II als endgültige Markierung herstellen. Abgerechnet wird der markierte Strich.
Strichbreite = 0,50 m.
Strich mit Vormarkierung.
Markierungssystem aus thermoplastischem Stoff, nicht
spritzbar (Heißplastikmasse).
Als System mit groben Nachstreumitteln.
Verkehrsklasse = P 7.
Markierung auf 'Asphaltdeckschicht'
Menge: 300,000 m
Leistungsbereichkatalog: 131

**01.02.0120 Pfeilmarkierung Typ II herstellen geradeaus*mit Vormarkierung Länge 5,00 m*Heißplastikmasse grobe Nachstreum.**
StL-Nr. 2113152011221099
Pfeilmarkierung Typ II als endgültige Markierung herstellen.  Verkehrsklasse P 7.
Markierungszeichen = Pfeil geradeaus.
Mit Vormarkierung.
Länge = 5,00 m.
Markierungssystem aus thermoplastischem Stoff, nicht
spritzbar (Heißplastikmasse).
Als System mit groben Nachstreumitteln.
Markierung auf 'Asphaltdeckschicht'
Menge: 55,000 St
Leistungsbereichkatalog: 131

**01.02.0130 Pfeilmarkierung Typ II herstellen geradeaus*mit Vormarkierung Länge 7,50 m*Heißplastikmasse grobe Nachstreum.**
StL-Nr. 2113152011321099
Pfeilmarkierung Typ II als endgültige Markierung herstellen.  Verkehrsklasse P 7.
Markierungszeichen = Pfeil geradeaus.
Mit Vormarkierung.
Länge = 7,50 m.
Markierungssystem aus thermoplastischem Stoff, nicht
spritzbar (Heißplastikmasse).
Als System mit groben Nachstreumitteln.
Markierung auf 'Asphaltdeckschicht'
Menge: 20,000 St
Leistungsbereichkatalog: 131

**01.02.0140 Pfeilmarkierung Typ II herstellen li.o.re. ab*mit Vormarkierung Länge 5,00 m*Heißplastikmasse grobe Nachstreum.**
StL-Nr. 2113152021221099
Pfeilmarkierung Typ II als endgültige Markierung herstellen.  Verkehrsklasse P 7.
Markierungszeichen = Pfeil links oder rechts ab.
Mit Vormarkierung.
Länge = 5,00 m.
Markierungssystem aus thermoplastischem Stoff, nicht
spritzbar (Heißplastikmasse).
Als System mit groben Nachstreumitteln.
Markierung auf 'Asphaltdeckschicht'
Menge: 35,000 St
Leistungsbereichkatalog: 131

**01.02.0150 Pfeilmarkierung Typ II herstellen li.o.re. ab*mit Vormarkierung Länge 7,50 m*Heißplastikmasse grobe Nachstreum.**
StL-Nr. 2113152021321099
Pfeilmarkierung Typ II als endgültige Markierung herstellen.  Verkehrsklasse P 7.
Markierungszeichen = Pfeil links oder rechts ab.
Mit Vormarkierung.
Länge = 7,50 m.
Markierungssystem aus thermoplastischem Stoff, nicht
spritzbar (Heißplastikmasse).
Als System mit groben Nachstreumitteln.
Markierung auf 'Asphaltdeckschicht'
Menge: 10,000 St
Leistungsbereichkatalog: 131

**01.02.0160 Längsmarkierung Typ II herstellen Blockmark. 1 zu 1*Breite 0,25 m mit Vormarkierung*Heißplastikmasse grobe Nachstreum.*P 7**
StL-Nr. 2113150543171029
Längsmarkierung Typ II einschl. evtl.
Sperrflächenumrandung als endgültige Markierung herstellen. Abgerechnet wird der markierte Strich, bei
Doppelstrichen zwei Striche.
Unterbrochen; Verhältnis Strich/Lücke 1 zu 1 als Fahrbahnbegrenzung (Blockmarkierung).
Strichbreite = 0,25 m.
Strich mit Vormarkierung.
Markierungssystem aus thermoplastischem Stoff, nicht
spritzbar (Heißplastikmasse).
Als System mit groben Nachstreumitteln.
Verkehrsklasse = P 7.
Markierung auf 'Asphaltdeckschicht'
Menge: 300,000 m
Leistungsbereichkatalog: 131

**01.02.0170 Sonstiges Mark.zeichen Typ II herst Piktogramm 1,00 m*mit Vormarkierung Heißplastikmasse*grobe Nachstreum.**
StL-Nr. 21131530512109
Sonstiges Markierungszeichen Typ II als endgültige Markierung nach Unterlagen des AG herstellen. Verkehrsklasse P 7.
Markierungszeichen = Piktogramm, Länge = 1,00 m.
Mit Vormarkierung.
Markierungssystem aus thermoplastischem Stoff, nicht
spritzbar (Heißplastikmasse).
Als System mit groben Nachstreumitteln.
Markierung auf 'Asphaltdeckschicht'
Menge: 30,000 St
Leistungsbereichkatalog: 131

**01.02.0180 Längsmarkierung Typ II herstellen durchg.Fb.begr.*Breite 0,15 m mit Vormarkierung*Kaltspritzplastik grobe Nachstreum.*P 7**
StL-Nr. 2113150512141029
Längsmarkierung Typ II einschl. evtl.
Sperrflächenumrandung als endgültige Markierung herstellen. Abgerechnet wird der markierte Strich, bei
Doppelstrichen zwei Striche.
Durchgehend als Fahrbahnbegrenzung.
Strichbreite = 0,15 m.
Strich mit Vormarkierung.
Markierungssystem aus reaktivem Stoff, spritzbar (Kaltspritzplastik).
Als System mit groben Nachstreumitteln.
Verkehrsklasse = P 7.
Markierung auf 'vorhandener Markierung bzw. Instandgesetzte Betonoberflächen'
Menge: 25000,000 m
Leistungsbereichkatalog: 131

**01.02.0190 Längsmarkierung Typ II herstellen Leitlinie 1 zu 1*Breite 0,15 m mit Vormarkierung*Kaltspritzplastik grobe Nachstreum.*P 7**
StL-Nr. 2113150552141029
Längsmarkierung Typ II einschl. evtl.
Sperrflächenumrandung als endgültige Markierung herstellen. Abgerechnet wird der markierte Strich, bei
Doppelstrichen zwei Striche.
Unterbrochen; Verhältnis Strich/Lücke 1 zu 1 als Leitlinie.
Strichbreite = 0,15 m.
Strich mit Vormarkierung.
Markierungssystem aus reaktivem Stoff, spritzbar (Kaltspritzplastik).
Als System mit groben Nachstreumitteln.
Verkehrsklasse = P 7.
Markierung auf 'vorhandener Markierung bzw. Instandgesetzte Betonoberflächen'
Menge: 10000,000 m
Leistungsbereichkatalog: 131

**01.02.0200 Längsmarkierung Typ II herstellen Leitlinie 1 zu 2*Breite 0,15 m mit Vormarkierung*Kaltspritzplastik grobe Nachstreum.*P 7**
StL-Nr. 2113150532141029
Längsmarkierung Typ II einschl. evtl.
Sperrflächenumrandung als endgültige Markierung herstellen. Abgerechnet wird der markierte Strich, bei
Doppelstrichen zwei Striche.
Unterbrochen; Verhältnis Strich/Lücke 1 zu 2 als Leitlinie.
Strichbreite = 0,15 m.
Strich mit Vormarkierung.
Markierungssystem aus reaktivem Stoff, spritzbar (Kaltspritzplastik).
Als System mit groben Nachstreumitteln.
Verkehrsklasse = P 7.
Markierung auf 'vorhandener Markierung bzw. Instandgesetzte Betonoberflächen'
Menge: 15000,000 m
Leistungsbereichkatalog: 131

**01.02.0210 Längsmarkierung Typ II herstellen durchg.Fb.begr.*Breite 0,30 m mit Vormarkierung*Kaltspritzplastik grobe Nachstreum.*P 7**
StL-Nr. 2113150514141029
Längsmarkierung Typ II einschl. evtl.
Sperrflächenumrandung als endgültige Markierung herstellen. Abgerechnet wird der markierte Strich, bei
Doppelstrichen zwei Striche.
Durchgehend als Fahrbahnbegrenzung.
Strichbreite = 0,30 m.
Strich mit Vormarkierung.
Markierungssystem aus reaktivem Stoff, spritzbar (Kaltspritzplastik).
Als System mit groben Nachstreumitteln.
Verkehrsklasse = P 7.
Markierung auf 'vorhandener Markierung bzw. Instandgesetzte Betonoberflächen'
Menge: 25000,000 m
Leistungsbereichkatalog: 131

**01.02.0220 Längsmarkierung Typ II herstellen Blockmark. 1 zu 1*Breite 0,30 m mit Vormarkierung*Kaltspritzplastik grobe Nachstreum.*P 7**
StL-Nr. 2113150544141029
Längsmarkierung Typ II einschl. evtl.
Sperrflächenumrandung als endgültige Markierung herstellen. Abgerechnet wird der markierte Strich, bei
Doppelstrichen zwei Striche.
Unterbrochen; Verhältnis Strich/Lücke 1 zu 1 als Fahrbahnbegrenzung (Blockmarkierung).
Strichbreite = 0,30 m.
Strich mit Vormarkierung.
Markierungssystem aus reaktivem Stoff, spritzbar (Kaltspritzplastik).
Als System mit groben Nachstreumitteln.
Verkehrsklasse = P 7.
Markierung auf 'vorhandener Markierung bzw. Instandgesetzte Betonoberflächen'
Menge: 400,000 m
Leistungsbereichkatalog: 131

**01.02.0230 Längsmarkierung Typ II herstellen Blockmark. 1 zu 1*Breite 0,25 m mit Vormarkierung*Kaltspritzplastik grobe Nachstreum.*P 7**
StL-Nr. 2113150543141029
Längsmarkierung Typ II einschl. evtl.
Sperrflächenumrandung als endgültige Markierung herstellen. Abgerechnet wird der markierte Strich, bei
Doppelstrichen zwei Striche.
Unterbrochen; Verhältnis Strich/Lücke 1 zu 1 als Fahrbahnbegrenzung (Blockmarkierung).
Strichbreite = 0,25 m.
Strich mit Vormarkierung.
Markierungssystem aus reaktivem Stoff, spritzbar (Kaltspritzplastik).
Als System mit groben Nachstreumitteln.
Verkehrsklasse = P 7.
Markierung auf 'vorhandener Markierung bzw. Instandgesetzte Betonoberflächen'
Menge: 250,000 m
Leistungsbereichkatalog: 131

#### Unterabschnitt 01.03 Kontrollprüfung

**01.03.0010 Prüfung fertige Leistung Neuzustand Typ II*Kaltspritzplastik über 10-50 km**
StL-Nr. 211316052403
Durchführung der Prüfung der fertigen Leistung je Markierungssystem im Neuzustand durch eine anerkannte
Prüfstelle.
Markierung Typ II
Markierungssystem aus reaktivem Stoff, spritzbar (Kaltspritzplastik).
Längsmarkierung, zu beurteilende Länge über 10 km bis
50 km (vier Messabschnitte).
Menge: 25,000 St
Leistungsbereichkatalog: 131

**01.03.0020 Prüfung fertige Leistung Neuzustand Typ II*Heißplastikmasse über 10-50 km**
StL-Nr. 211316052703
Durchführung der Prüfung der fertigen Leistung je Markierungssystem im Neuzustand durch eine anerkannte
Prüfstelle.
Markierung Typ II
Markierungssystem aus thermoplastischem Stoff, nicht
spritzbar (Heißplastikmasse).
Längsmarkierung, zu beurteilende Länge über 10 km bis
50 km (vier Messabschnitte).
Menge: 25,000 St
Leistungsbereichkatalog: 131

**01.03.0030 Hilfsleist. für Kontrollprüfungen bis 30 Minuten**
StL-Nr. 2113161001
Hilfsleistungen für Kontrollprüfungen. Vergütet werden
alle Aufwendungen für Hilfsleistungen sowie der Stillstand des Geräts, ggf. davon abhängige Geräte sowie die
Kosten des hierfür eingesetzten Personals einschließlich sämtlicher Zuschläge. Geeignete Probebehälter und
Probeträger liefern.
Dauer der Kontrollprüfungen bis 30 Minuten.
Menge: 25,000 St
Leistungsbereichkatalog: 131

**01.03.0040 Aluminium-Bleche für KP**
Aluminium-Bleche für Kontrollprüfung liefern und während der Applikation mit dem Markierungsstoff belegen.
Kontrollstelle, Datum und Zeitpunkt protokollieren und zusammen mit dem Aluminium-Blech dem AG für weitere Kontrollprüfungen übergeben.
Menge: 50,000 St

#### Unterabschnitt 01.04 Sonstige Arbeiten

**01.04.0010 Elastische Reparaturmasse einbauen, 30 cm breit, über 25 m bis 100 m lang**
Elastische Reparaturmasse in Streifen für kleinflächige Reparaturen einbauen bzw. herstellen und abstreuen.
Breite der Streifen über 15 bis 30 cm
Verarbeitungslänge über 25 m bis 100 m
maximale Schichtdicke 4 mm.
Inklusive aller erforderlichen Materialien.
Unmittelbar nach der Applikation des Materials mit geeignetem und ausreichend Material gem. den Herstellerangaben abstreuen.
Die Anforderungen der ZTV/St-Hmb. in Bezug auf die Griffigkeit sind zwingend einzuhalten.
An die herzustellende Ebenheit gelten die Anforderungen der ZTV M in der gültigen Fassung.
Dieses Verfahren darf nur für schnelle und kurzfristige bzw. kurzzeitige Behebungen von kleineren oberflächlichen Schäden an Fahrbahndecken und nur auf ausdrückliche Anordnung des AG angewandt werden.
Menge: 45000,000 m

#### Unterabschnitt 01.05 Verkehrssicherung

*Hinweis: ------------------ Hinweis ---------------------*
Hinweis zu OZ 01.05.
Alle Verkehrssicherungsmaßnahmen sind nach den gültigen Vorschriften, Richtlinien und Merkblätter in der gültigen Fassung zu beachten.

In die Kalkulation sind An- und Abfahrten, sowie die Vorhaltung mit einzurechnen.

**01.05.0010 Verkehrsschild aufbauen u. abbauen Ronde,Dreie.Quad.*Größe 3 Typ RA2*Höhe 2,00 m**
StL-Nr. 21105203132003
Verkehrsschild aufbauen und abbauen. Vorhalten, Kontrolle, Wartung und Instandsetzung werden gesondert
vergütet. Aufstellvorrichtung nach statischen Erfordernissen. Vorübergehende Verkehrssicherungsmaßnahmen
durchführen. 70 v. H. des Preises werden nach Aufbau,
der Rest nach Abbau vergütet.
Verkehrsschild = Ronde, Dreieck, Quadrat.
Größe 3.
Retroreflektierend mit Folie Klasse RA2.
Aufstellhöhe über der Verkehrsfläche = 2,00 m.
Menge: 10,000 St
Leistungsbereichkatalog: 105

**01.05.0020 Verkehrsschildkombination umsetzen*Ronde,Dreie.Quad. Größe 3*Höhe 2,00 m**
StL-Nr. 21105225913003
Verkehrsschildkombination innerhalb des Arbeitsstellenbereiches umsetzen. Vorübergehende Verkehrssicherungsmaßnahmen durchführen.
Verkehrsschildkombination 'von bis zu 3 Verkehrszeichen'

Verkehrsschild = Ronde, Dreieck, Quadrat, Achteck,
Rechteck.
Größe 3.
Aufstellhöhe über der Verkehrsfläche = 2,00 m.
Menge: 5,000 St
Leistungsbereichkatalog: 105

**01.05.0030 Verkehrssicherung umsetzen innerhalb eines Baufeldes**
Zulage ist nur in Verbindung mit einer bestehenden Verkehrssicherung heranzuziehen und kann nicht separat in Anspruch genommen werden.

Abbau der bestehenden Verkehrssicherung, Umsetzen bzw. Umbau und Aufbau der neuen Verkehrssicherung im Zuge der beauftragten Maßnahme; Monteurleistungen,  Fahrzeuge (bis 7,5 t) und dadurch entstehende Kosten
(An-, Abfahrten, Betriebsstoffe, usw.) sind mit einzukalkulieren und werden nicht gesondert vergütet.

z.B. Umsetzen der Verkehrssicherung innerhalb eines Baufeldes von der Rifa Nord auf die Rifa Süd, sowie von einer Fahrspur auf eine andere Fahrspur.
Menge: 5,000 St

**01.05.0040 Verkehrszeichenplan**
Auf der Basis einer Verkehrsbesprechung oder Vorgaben des AG erstellen, mit dem zuständigen VD/PK abstimmen und genehmigt in den Datei Formen Pdf und Dwg dem AG vorlegen, bzw. zur Verfügung stellen.

Zeichnerische Darstellung aller zur Verkehrsführung im Arbeitsstellenbereich/Baufeld erforderlichen Maßnahmen einschließlich Verkehrszeichen, Markierungen, Absperrgeräten, Lichtsignalanlagen und Beleuchtungen mit Angabe aller erforderlichen Abstände, sowie Kilometrierung des zu prüfenden Bauwerks, Maße des Verkehrsbereiches und Veränderungen bei vorhandenen Verkehrszeichen- bzw. einrichtungen.
Menge: 15,000 St

*Hinweis: ------------------ Hinweis ---------------------*
Hinweis zu OZ 01.05.0050. bis 01.05.0060.
Zuschläge durch Sicherungsanhänger bzw. Vorwarnanhänger LED werden nur auf Anordnung des AG`s ausgeführt. Der Verrechnungssatz für das jeweilige Gerät umfaßt sämtliche Aufwendungen für den Einsatz, insbesondere Gerätevorhalte- und Betriebsstoffkosten sowie sämtliche Zuschläge einschließlich der Kosten für das Betriebspersonal.

Der Verrechnungssatz gilt für das zum Zeitpunkt des Einsatzes auf der Baustelle befindliche Sicherungsanhänger bzw. Vorwarnanhänger LED. Berechnet werden nur die tatsächlich geleisteten Arbeitsstunden.

**01.05.0050 Sicherungsanhänger inkl. LKW ab 7,5 t**
Fahrbare Absperrtafel mit Blink- und Drehpfeil gemäß Vz.Nr.616 inkl.Batteriebetrieb
Menge: 200,000 h

**01.05.0060 Vorwarnanzeiger LED**
Fahrbare LED-Vorwarntafel mit Geschwindigkeitsangabe oder Ähnliches,aufstellen, umstellen, vorhalten und abbauen inkl. Batteriebetrieb

PKW bis 7,5 t sind für den Transport mit einzukalkulieren.
Menge: 500,000 h

*Hinweis: ------------------ Hinweis ---------------------*
Hinweis zu OZ 01.05.0070. bis 01.05.100
Verkehrssicherung kürzerer Dauer bis 2500m

**01.05.0070 Verk.sich. kürzerer Dauer durchf.*stat. Arbeitsst. bei Tageslicht**
StL-Nr. 2110513590199100
Verkehrssicherung an Arbeitsstellen von kürzerer Dauer
betriebsfertig aufbauen, vorhalten, warten, instand
setzen, betreiben und abbauen. Vorübergehende Verkehrssicherungsmaßnahmen durchführen.
Nach RSA, Regelplan 'D III / 1r'

Für stationäre Arbeitsstelle.
Länge des Arbeitsbereiches 'bis 2500 m'

Gesamtdauer der Verkehrsführung 'bis 24 h'

Bei Tageslicht.
Menge: 5,000 St
Leistungsbereichkatalog: 105

**01.05.0080 Verk.sich. kürzerer Dauer durchf.*stat. Arbeitsst. bei Tageslicht**
StL-Nr. 2110513590199100
Verkehrssicherung an Arbeitsstellen von kürzerer Dauer
betriebsfertig aufbauen, vorhalten, warten, instand
setzen, betreiben und abbauen. Vorübergehende Verkehrssicherungsmaßnahmen durchführen.
Nach RSA, Regelplan 'D III / 1l'

Für stationäre Arbeitsstelle.
Länge des Arbeitsbereiches 'bis 2500 m'

Gesamtdauer der Verkehrsführung 'bis 24 h'

Bei Tageslicht.
Menge: 5,000 St
Leistungsbereichkatalog: 105

**01.05.0090 Verk.sich. kürzerer Dauer durchf.*stat. Arbeitsst. bei Tageslicht**
StL-Nr. 2110513590199100
Verkehrssicherung an Arbeitsstellen von kürzerer Dauer
betriebsfertig aufbauen, vorhalten, warten, instand
setzen, betreiben und abbauen. Vorübergehende Verkehrssicherungsmaßnahmen durchführen.
Nach RSA, Regelplan 'D III / 3'

Für stationäre Arbeitsstelle.
Länge des Arbeitsbereiches 'bis 2500 m'

Gesamtdauer der Verkehrsführung 'bis 24 h'

Bei Tageslicht.
Menge: 5,000 St
Leistungsbereichkatalog: 105

**01.05.0100 Verk.sich. kürzerer Dauer durchf.*stat. Arbeitsst. bei Tageslicht**
StL-Nr. 2110513590199100
Verkehrssicherung an Arbeitsstellen von kürzerer Dauer
betriebsfertig aufbauen, vorhalten, warten, instand
setzen, betreiben und abbauen. Vorübergehende Verkehrssicherungsmaßnahmen durchführen.
Nach RSA, Regelplan 'D III / 4'

Für stationäre Arbeitsstelle.
Länge des Arbeitsbereiches 'bis 2500 m'

Gesamtdauer der Verkehrsführung 'bis 24 h'

Bei Tageslicht.
Menge: 5,000 St
Leistungsbereichkatalog: 105

*Hinweis: ------------------ Hinweis ---------------------*
Hinweis zu OZ 01.05.0110 bis 01.05.0140
Verkehrssicherung kürzerer Dauer bis 4000m

**01.05.0110 Verk.sich. kürzerer Dauer durchf.*stat. Arbeitsst. bei Tageslicht**
StL-Nr. 2110513590199100
Verkehrssicherung an Arbeitsstellen von kürzerer Dauer
betriebsfertig aufbauen, vorhalten, warten, instand
setzen, betreiben und abbauen. Vorübergehende Verkehrssicherungsmaßnahmen durchführen.
Nach RSA, Regelplan 'D III / 1r'

Für stationäre Arbeitsstelle.
Länge des Arbeitsbereiches 'bis 4000 m'

Gesamtdauer der Verkehrsführung 'bis 24 h'

Bei Tageslicht.
Menge: 5,000 St
Leistungsbereichkatalog: 105

**01.05.0120 Verk.sich. kürzerer Dauer durchf.*stat. Arbeitsst. bei Tageslicht**
StL-Nr. 2110513590199100
Verkehrssicherung an Arbeitsstellen von kürzerer Dauer
betriebsfertig aufbauen, vorhalten, warten, instand
setzen, betreiben und abbauen. Vorübergehende Verkehrssicherungsmaßnahmen durchführen.
Nach RSA, Regelplan 'D III / 1l'

Für stationäre Arbeitsstelle.
Länge des Arbeitsbereiches 'bis 4000 m'

Gesamtdauer der Verkehrsführung 'bis 24 h'

Bei Tageslicht.
Menge: 5,000 St
Leistungsbereichkatalog: 105

**01.05.0130 Verk.sich. kürzerer Dauer durchf.*stat. Arbeitsst. bei Tageslicht**
StL-Nr. 2110513590199100
Verkehrssicherung an Arbeitsstellen von kürzerer Dauer
betriebsfertig aufbauen, vorhalten, warten, instand
setzen, betreiben und abbauen. Vorübergehende Verkehrssicherungsmaßnahmen durchführen.
Nach RSA, Regelplan 'D III / 3'

Für stationäre Arbeitsstelle.
Länge des Arbeitsbereiches 'bis 4000 m'

Gesamtdauer der Verkehrsführung 'bis 24 h'

Bei Tageslicht.
Menge: 5,000 St
Leistungsbereichkatalog: 105

**01.05.0140 Verk.sich. kürzerer Dauer durchf.*stat. Arbeitsst. bei Tageslicht**
StL-Nr. 2110513590199100
Verkehrssicherung an Arbeitsstellen von kürzerer Dauer
betriebsfertig aufbauen, vorhalten, warten, instand
setzen, betreiben und abbauen. Vorübergehende Verkehrssicherungsmaßnahmen durchführen.
Nach RSA, Regelplan 'D III / 4'

Für stationäre Arbeitsstelle.
Länge des Arbeitsbereiches 'bis 4000 m'

Gesamtdauer der Verkehrsführung 'bis 24 h'

Bei Tageslicht.
Menge: 5,000 St
Leistungsbereichkatalog: 105

*Hinweis: ------------------ Hinweis ---------------------.*
Hinweis zu OZ 01.05.0150. bis 01.05.0180.
Verkehrssicherung kürzerer Dauer bei Dunkelheit bis 2500m

**01.05.0150 Verk.sich. kürzerer Dauer durchf.*stat. Arbeitsst. bei Dunkelheit**
StL-Nr. 2110513590199200
Verkehrssicherung an Arbeitsstellen von kürzerer Dauer
betriebsfertig aufbauen, vorhalten, warten, instand
setzen, betreiben und abbauen. Vorübergehende Verkehrssicherungsmaßnahmen durchführen.
Nach RSA, Regelplan 'D IV / 1r'

Für stationäre Arbeitsstelle.
Länge des Arbeitsbereiches 'bis 2500 m'

Gesamtdauer der Verkehrsführung 'bis 24 h'

Bei Dunkelheit.
Menge: 10,000 St
Leistungsbereichkatalog: 105

**01.05.0160 Verk.sich. kürzerer Dauer durchf.*stat. Arbeitsst. bei Dunkelheit**
StL-Nr. 2110513590199200
Verkehrssicherung an Arbeitsstellen von kürzerer Dauer
betriebsfertig aufbauen, vorhalten, warten, instand
setzen, betreiben und abbauen. Vorübergehende Verkehrssicherungsmaßnahmen durchführen.
Nach RSA, Regelplan 'D IV / 1l'

Für stationäre Arbeitsstelle.
Länge des Arbeitsbereiches 'bis 2500 m'

Gesamtdauer der Verkehrsführung 'bis 24 h'

Bei Dunkelheit.
Menge: 10,000 St
Leistungsbereichkatalog: 105

**01.05.0170 Verk.sich. kürzerer Dauer durchf.*stat. Arbeitsst. bei Dunkelheit**
StL-Nr. 2110513590199200
Verkehrssicherung an Arbeitsstellen von kürzerer Dauer
betriebsfertig aufbauen, vorhalten, warten, instand
setzen, betreiben und abbauen. Vorübergehende Verkehrssicherungsmaßnahmen durchführen.
Nach RSA, Regelplan 'D IV / 2'

Für stationäre Arbeitsstelle.
Länge des Arbeitsbereiches 'bis 2500 m'

Gesamtdauer der Verkehrsführung 'bis 24 h'

Bei Dunkelheit.
Menge: 10,000 St
Leistungsbereichkatalog: 105

**01.05.0180 Verk.sich. kürzerer Dauer durchf.*stat. Arbeitsst. bei Dunkelheit**
StL-Nr. 2110513590199200
Verkehrssicherung an Arbeitsstellen von kürzerer Dauer
betriebsfertig aufbauen, vorhalten, warten, instand
setzen, betreiben und abbauen. Vorübergehende Verkehrssicherungsmaßnahmen durchführen.
Nach RSA, Regelplan 'D IV / 3'

Für stationäre Arbeitsstelle.
Länge des Arbeitsbereiches 'bis 2500 m'

Gesamtdauer der Verkehrsführung 'bis 24 h'

Bei Dunkelheit.
Menge: 10,000 St
Leistungsbereichkatalog: 105

*Hinweis: ------------------ Hinweis ---------------------*
Hinweis zu OZ 01.05.0190. bis 01.05.0220.
Verkehrssicherung kürzerer Dauer bei Dunkelheit bis 4000m

**01.05.0190 Verk.sich. kürzerer Dauer durchf.*stat. Arbeitsst. bei Dunkelheit**
StL-Nr. 2110513590199200
Verkehrssicherung an Arbeitsstellen von kürzerer Dauer
betriebsfertig aufbauen, vorhalten, warten, instand
setzen, betreiben und abbauen. Vorübergehende Verkehrssicherungsmaßnahmen durchführen.
Nach RSA, Regelplan 'D IV / 1r'

Für stationäre Arbeitsstelle.
Länge des Arbeitsbereiches 'bis 4000 m'

Gesamtdauer der Verkehrsführung 'bis 24 h'

Bei Dunkelheit.
Menge: 20,000 St
Leistungsbereichkatalog: 105

**01.05.0200 Verk.sich. kürzerer Dauer durchf.*stat. Arbeitsst. bei Dunkelheit**
StL-Nr. 2110513590199200
Verkehrssicherung an Arbeitsstellen von kürzerer Dauer
betriebsfertig aufbauen, vorhalten, warten, instand
setzen, betreiben und abbauen. Vorübergehende Verkehrssicherungsmaßnahmen durchführen.
Nach RSA, Regelplan 'D IV / 1l'

Für stationäre Arbeitsstelle.
Länge des Arbeitsbereiches 'bis 4000 m'

Gesamtdauer der Verkehrsführung 'bis 24 h'

Bei Dunkelheit.
Menge: 20,000 St
Leistungsbereichkatalog: 105

**01.05.0210 Verk.sich. kürzerer Dauer durchf.*stat. Arbeitsst. bei Dunkelheit**
StL-Nr. 2110513590199200
Verkehrssicherung an Arbeitsstellen von kürzerer Dauer
betriebsfertig aufbauen, vorhalten, warten, instand
setzen, betreiben und abbauen. Vorübergehende Verkehrssicherungsmaßnahmen durchführen.
Nach RSA, Regelplan 'D IV / 2'

Für stationäre Arbeitsstelle.
Länge des Arbeitsbereiches 'bis 4000 m'

Gesamtdauer der Verkehrsführung 'bis 24 h'

Bei Dunkelheit.
Menge: 20,000 St
Leistungsbereichkatalog: 105

**01.05.0220 Verk.sich. kürzerer Dauer durchf.*stat. Arbeitsst. bei Dunkelheit**
StL-Nr. 2110513590199200
Verkehrssicherung an Arbeitsstellen von kürzerer Dauer
betriebsfertig aufbauen, vorhalten, warten, instand
setzen, betreiben und abbauen. Vorübergehende Verkehrssicherungsmaßnahmen durchführen.
Nach RSA, Regelplan 'D IV / 3'

Für stationäre Arbeitsstelle.
Länge des Arbeitsbereiches 'bis 4000 m'

Gesamtdauer der Verkehrsführung 'bis 24 h'

Bei Dunkelheit.
Menge: 20,000 St
Leistungsbereichkatalog: 105

*Hinweis: ------------------ Hinweis ---------------------*
Hinweis zu OZ 01.05.0230.
Verkehrssicherung kürzerer Dauer
gem.VZ-Plan_Sperrung Anschlussstelle_Auffahrt + Abbieger

Die Sperrung der Auffahrt und den dazugehörigen Abbiegespuren werden nur auf Anordnung des AG's ausgeführt.
Der Verrechnungssatz für das jeweilige Gerät umfaßt sämtliche Aufwendungen für den Einsatz, insbesondere Gerätevorhalte- und Betriebsstoffkosten sowie sämtliche Zuschläge einschließlich der Kosten für das Betriebspersonal.

**01.05.0230 Verk.sich. kürzerer Dauer durchf.*stat. Arbeitsst.**
StL-Nr. 2110513509109000
Verkehrssicherung an Arbeitsstellen von kürzerer Dauer
betriebsfertig aufbauen, vorhalten, warten, instand
setzen, betreiben und abbauen. Vorübergehende Verkehrssicherungsmaßnahmen durchführen.
Nach Verkehrszeichenplan Bezeichnung/Nummer 'VZ-Plan_Sperrung Anschlussstelle_Auffahrt + Abbieger'

Für stationäre Arbeitsstelle.
Gesamtdauer der Verkehrsführung 'bis 24 h'
Menge: 20,000 St
Leistungsbereichkatalog: 105
